# DE_Standard-AS-Texte_PREFA Solardachplatte
Leistungsbeschreibung (GAEB DA XML 3.2, DA81)
Projekt: AS-Te...
Währung: EUR
Erstellt mit: GXML Toolbox V3.3 R20220330, ORCA OBJEKT 25.0.3 25.00.03, 09.01.2024

## 01 PREFA SOLAR

### Titel 01 PREFA Solardachplatte (SDP)

*Hinweis: VORBEMERKUNGEN SDP*
Dachintegrierte PV-Anlage mit Solardachplatten (SDP)
Liefern und Montieren einer dachintegrierten Photovoltaikanlage auf vorhandener Unterkonstruktion. Durch die flächenbündige Integration der Solardachplatte in die Dachfläche sind keine Durchdringungen der Dacheindeckung für die Befestigung der Module notwendig. Sämtliche Verkabelungen und Steckverbindungen sind systembedingt verdeckt geführt und daher keiner Witterung ausgesetzt.

Alle, im Folgenden beschriebenen Komponenten und Dienstleistungen sind im Gesamtpreis einzukalkulieren.
Die Montage erfolgt nach objektbezogener Ausführungsplanung des Herstellers, sowie den Herstellerrichtlinien.

Komponenten:

Solardachplatte groß/klein

Verbindungsleitungen VL (vorkonfektioniert)
Zur Verbindung übereinanderliegender Reihen Solardachplatten.
Sämtliche notwendigen Kabel, Stecker und Buchsen sind enthalten.
Das Verarbeiten der Komponenten hat gemäß Herstellerrichtlinien zu erfolgen.

Strangleitungspaket SL (vorkonfektioniert)
Zur Verbindung der Generatorfläche mit dem Generatoranschlusskasten. Sämtliche notwendigen Kabel, Stecker und Buchsen sind enthalten.
Das Verarbeiten der Komponenten hat gemäß Herstellerrichtlinien zu erfolgen.

Generatoranschlusskasten
Liefern von Generatoranschlusskasten (GAK) inkl. Überspannungsableiter (+/-).

Potentialausgleichsleitung PL
Liefern und Montieren der Potentialausgleichsleitung inkl. Kontaktierung und Kabelschuh.

Zusätzliche Leistungen
Folgende Leistungen sind im Solardachplatten-Paket nicht enthalten, jedoch im Gesamtpreis einzukalkulieren.

- Regensichere Kabeldurchführung in das Gebäudeinnere im Bereich der Dachkonstruktion
- Liefern und Montieren des Kabelkanals aus Aluminium, geführt in vorhandener Vollschalung laut Detailplanung des Herstellers

**01.1 PREFA Solardachplatte klein**
Liefern und Montieren einer dachintegrierten PV-Anlage mit Solardachplatten, inkl. Befestigungsmaterial und aller im Paket inkludierten Komponenten sowie Dienstleistungen, laut Ausführungsplanung und Verlegerichtlinien des Herstellers.
Solardachplatte klein:
Nennleistung: 43 Wp
Abmessung: 700 x 420mm in verlegter Fläche (3,4 Stk/m²) Gewicht: 12,6 kg/m²
Solarzellen: 12 Stk mono PERC, half cut Bypassdioden: 1
Schutzklasse: II
Modulanschluss: 4,0 mm² Solarkabel mit Slimline PV Stecksystem Zertifizierungen: ISO 9001, ISO 14001, IEC 61215:2016, IEC 61730
Leistungsgarantie: min. 97 % im ersten Jahr, danach max. Reduktion um 0,7 % p.a. bis zu 25 Jahren Kompatibilität: Dachplatte R.16, Dachpaneel FX.12

Anlageninformation:
Farbe:  P.10 schwarz
Modulanzahl: ___ Stk
Anlagenleistung: ___ kWp

PREFA Solardachplatte klein  (oder gleichwertig)
Menge: 0,000 psch

**01.2 PREFA Solardachplatte groß**
Liefern und Montieren einer dachintegrierten PV-Anlage mit Solardachplatten, inkl. Befestigungsmaterial und aller im Paket inkludierten Komponenten sowie Dienstleistungen, laut Ausführungsplanung und Verlegerichtlinien des Herstellers.
Solardachplatte groß:
Nennleistung: 100 Wp
Abmessung: 1400 x 420mm in verlegter Fläche (1,7 Stk/m²) Gewicht: 12,6 kg/m²
Solarzellen: 28 Stk mono PERC, half cut Bypassdioden: 1
Schutzklasse: II
Modulanschluss: 4,0 mm² Solarkabel mit Slimline PV Stecksystem Zertifizierungen: ISO 9001, ISO 14001, IEC 61215:2016, IEC 61730
Leistungsgarantie: min. 97 % im ersten Jahr, danach max. Reduktion um 0,7 % p.a. bis zu 25 Jahren Kompatibilität: Dachplatte R.16, Dachpaneel FX.12

Anlageninformation:
Farbe: P.10 schwarz
Modulanzahl: ___ Stk
Anlagenleistung: ___ kWp

PREFA Solardachplatte groß (oder gleichwertig)
Menge: 0,000 psch

USt %: 19,00
